# Umbau und Sanierung Grundschule Siglingen
Angebotsaufforderung (GAEB DA 2000 1.2, DA83)
Projekt: 2136 Grundschule Siglingen
Währung: EUR
Auftraggeber: Stadtverwaltung Neudenau Stadtverwaltung Neudenau, Hauptstr. 27, 74861 Neudenau
Erstellt mit: SIDOUN Globe/ GAEB Toolbox V3.3 G90 R20210630, SIDOUN Globe V10.11.8.0, 12.02.2025

## Zusätzlicher Text
1. BAUGRUNDSTÜCK

Das Bauvorhaben liegt in Baden-Württemberg und befindet sich in Neudenau-Siglingen, in der Heilbronner Straße 11 und der Talstraße. Die Baustellenzufahrt erfolgt hauptsächlich über die Südseite „Talstraße" mit der dort vorhandenen Ein- und Ausfahrt - Haupttor. Es besteht auch die Möglichkeit über die Ostseite „Heilbronner Straße" auf die Baustelleneinrichtungsfläche einzufahren.

Die Zufahrt zur Baustelle erfolgt über öffentliche Verkehrswege. Ein- und Ausfahrtmöglichkeiten sind vom Auftragnehmer im Einvernehmen mit den zuständigen Behörden und den Anliegern zu klären.

2. GEBÄUDE-BAUBESCHREIBUNG

Im Auftrag der Stadt Neudenau soll die Grundschule Siglingen in einer Totalsanierungsmaßnahme, von Grund auf instandgesetzt und auf die aktuellen Anforderungen und Bedürfnisse für Grundschulen inklusive Inklusion hergestellt werden.

Das Bauvorhaben besteht aus zwei Gebäudeteilen, das Schulgebäude Baujahr ca. 1904 und das Kindergartengebäude Baujahr ca. 1990.

Die beiden Gebäudeteile sollen mittels eines neuen Anbaus verbunden werden. Hierzu wird ein kleiner Gebäudeteil des Kindergartengebäude demontiert.

Beide Gebäudeteile werden bis auf den Rohbau zurückgebaut.

Schulgebäude:

Das Schulgebäude erhält auf der Westfassade zum Schulhof einen zusätzlichen massiven Baukörper als Klassenzimmererweiterung. Auf der Ostseite muss ebenfalls um ein kleiner Baukörper erweitert werden, um Platz für einen innenliegenden Aufzug zu schaffen.

Die Dachhaut des Schulgebäudes darf nur partiell zurückgebaut werden. Das gesamte Dach wurde vor ca. 5 Jahren saniert.

Die Fassade wird mittels WDVS auf die aktuellen GEG und KFW 55 Anforderungen aufbereitet. Ebenfalls ist ein Austausch von Fenster und Türelementen der Gebäudehülle vorgesehen.

Im Inneren des Gebäudes werden die unterschiedlichen Geschossebenen über Rampen verbunden, um ein barrierefreies Gebäude zu erfahren.

Auf die bestehenden Rohbausubstanz des Schulgebäudes werden alle Aufbauten Boden-, Wand-, und Decken systemgerecht und nach den neusten Stand der Technik und vorgaben hergestellt.

Kindergartengebäude:

Das Kindergartengebäude erhält ein neues Dach. Hierzu wird das alte Dach inkl. Tragkonstruktion und Dachaufbau abgerissen und mittels Massivkonstruktion ergänzt.

Die Fassade wird vollumfänglich von dem alten WDVS befreit und erhält eine neues zeitgemäßes auf die aktuellen Bedürfnisse angestimmtes WDVS.

Ebenfalls hier, die Fenster- und Türelemente der Gebäudehülle neu.

Der Innenausbau analog dem Schulgebäude.

Die Gesamtmaßnahme muss zeitlich gemäß dem beiliegenden Bauzeitenplan realisiert werden.

Die Gartengeschoss-Fußbodenhöhe des Gebäudes liegt bei 210,5 m ü. NN (Gartenniveau).

Die Baugenehmigung liegt vor.

Das Brandschutzkonzept wurde mit der Behörde im Rahmen des Genehmigungsverfahrens abgestimmt und ist in die Werkplanung bzw. Ausschreibung eingeflossen - dies ist bei der Kalkulation und Realisierung zu berücksichtigen.

Der Innenausbau erfolgt laut Architektenplänen und den entsprechenden Angaben aus der Baugenehmigung.

Allgemeine Parameter

Gemeinde: 74861 Stadt Neudenau

Bundesland: Baden Württemberg

Schneelastzone: II

Windzone: I

Geländekategorie: II

Firsthöhe: 8,5m ü. OK RFB

Traufhöhe: 5,0m ü. OK RFB

OK RFB: ca. 210,50 ü.NN

3. FACHBAULEITUNG UND HAFTUNG DES AN

Der AN übernimmt für seine Leistungen die verantwortliche Fachbauleitung im Sinne der LBO. Die Regelung des verantwortlichen Bauleiters im Sinne der LBO gelten für den Fachbauleiter des AN im Sinne der LBO entsprechend. Der AN ist für die ordnungsgemäße, ununterbrochene Führung seiner Baustelle verantwortlich und teilt bei Beginn der Bauarbeiten dem AG den Namen seines Bauleiters mit. Dieser muss ähnliche Arbeiten vorher schon mit Erfolg durchgeführt haben, auf Verlangen des AG ist er abzulösen.

Der AN hat die Ausführung der Leistungen im Sinne der einschlägigen Vorschriften zu leiten und zu überwachen. Zu seinem Aufgabengebiet gehört auch die Sicherung der Baustelle (z.B. eine ausreichende Beleuchtung bei Dunkelheit) und der angrenzenden Verkehrswege. (Verkehrssicherungspflicht).

Der AN ist verpflichtet, einen voll unterrichteten und verantwortlichen Vertreter zu stellen, der berechtigt ist, verbindliche Erklärungen abzugeben und entgegenzunehmen.

4. BAUTAGEBUCH

Vom AN ist für die von ihm zu erbringenden Leistungen ein lückenlos aufgestelltes Bautagebuch zu führen. Es muss folgende tägliche Eintragungen enthalten:

- Arbeitsbeginn und Ende,

- Personalstand spezifiziert nach Gewerken,

- Abriss der täglichen Leistung (auch für Subunternehmer),

- Besucher,

- Unfälle,

- eingesetztes Groß- oder Spezialgerät.

5. HAFTUNG DES AUFTRAGNEHMERS

Für alle Leistungen und Lieferungen seiner Zulieferanten und Nachunternehmer haftet der AN wie für seine eigenen. Für Störungen in der Strom- und Wasserversorgung haftet der AG nicht. Für die Befolgung der gesetzlichen, behördlichen und berufsgenossenschaftlichen Bestimmungen ist der AN allein voll verantwortlich. Der AG und seine Vertreter sind von jeder Haftung in Bezug auf Unfälle und Schäden, die vom AN unmittelbar verursacht werden, befreit. Die Bewachung und Verwahrung der Baucontainer, Arbeitsgeräte, Materialien, etc. des AN - auch während der Arbeitspausen und Arbeitsruhe - ist alleinige Sache des AN. Alle mit o.g. Pflichten verbundenen Kosten sind mit dem Angebot abgegolten.

6. AUSFÜHRUNGSUNTERLAGEN

Der AN hat sämtliche ihm übergebenen Ausführungsunterlagen auf Richtigkeit und Vollständigkeit verantwortlich zu überprüfen. Dies gilt auch in Bezug auf die örtlichen Gegebenheiten. Die Vervielfältigung der Unterlagen für Zwecke des AN ist seine Leistung und mit den Einheitspreisen des Angebotes abgegolten. Jede Zeichnung, die der Ausführung von Leistungen zu Grunde liegt, muss einen Freigabevermerk des AG, seines Vertreters tragen -> die Unterlagen werden ausschließlich in digitaler Form verteilt.

7. WEITERE EINZURECHNENDE LEISTUNGEN - Vom AN sind ohne besondere Berechnung zu fertigen:

7.1 Balken-Terminplan

7.2 Abrechnungs- und Aufmaßzeichnungen

7.3 Berechnung- und Ausführungspläne bei eventuellen Alternativlösungen des AN einschließlich Prüfgebühren, Werkstatt- und Ausführungszeichnungen, die der AN anzufertigen hat, sind vor der Ausführung dem AG oder seinem Vertreter zur Genehmigung vorzulegen.

7.4 Revi-Pläne sind jeweils 1-fach in digitaler Form zu liefern.

## Zusätzlicher Text
Allgemeine Angaben - Liste der Projekt- und Planungsbeteiligten

Bauvorhaben:  Neustrukturierung Grundschule Siglingen

  Heilbronner Str. 11, 74861 Neudenau- Siglingen

Bauherr:  Stadt Neudenau, Hauptstr. 27, 74831 Neudenau

Planungs-/ Ingenieurleistungen

Funktion |
Anschrift |
Ansprechpartner |
Telefon |

Bauherr |
Stadt Neudenau

vertreten durch

Herrn Bürgermeister Jochen Hoffer

Hauptstr. 27

74831 Neudenau |
Bürgermeister

Jochen Hoffer

Jochen.hoffer@neudenau.de

Bauamtsleiterin

Frau Tasdogan

belkis.tasdogan@neudenau.de |
06264 927800

06264 9278040 |

Behörden

Funktion |
Anschrift |
Ansprechpartner |
Telefon |

Baurechtsamt |
Landratsamt Heilbronn

Lerchenstr. 40

74072 Heilbronn |
poststelle@

landratsamt-heilbronn.de

Frau Diebold |
07131 994-0

07131 994 688 |

## Zusätzlicher Text
Anlagen

Planunterlagen:

1.
Architekten Pläne

Ausführungsterminplan

Hinweis:

Im Auftragsfall werden alle Pläne und Unterlagen digital als PDF und DWG zur Verfügung gestellt.

## Zusätzlicher Text
ETV -  Ergänzende technische Vorbemerkungen

Für das gesamte Bauvorhaben gelten die VOB  B und C, sowie die aktuell geltenden -anerkannten Regeln der Technik-, DIN- und EC- Vorschriften.

Alle Produkte müssen zertifiziert, zugelassen und für den Verbrauch in Deutschland geeignet sein, wie auch den Anforderungen des Bauvorhabens entsprechen.

1. BAUSTELLENEINRICHTUNG

Der AN hat sich eigenständig und eigenverantwortlich mit den anderen am Bau beteiligten Gewerken abzustimmen und sich um seine benötigte Aufstell- und Lagerfläche zu akquirieren.

2. MÜLLENTSORGUNG.

Der AN hat dafür zu sorgen, dass alle von Ihm verwendete Material-Abfälle-, Müll-, usw. am Gebrauchstag rückstandslos von der Baustelle beseitigt und fachgerecht entsorgt werden.

3. Termine/Ablauf

Der aktuelle Bauzeitenplan hat Gültigkeit und muss in Eigenverantwortung vom AN angefordert werden.

4. Ausführung

Die Ausführung der gesamten Leistungen erfolgt in mehreren Etappen und zeitlich versetzt. Alle daraus erforderlichen Aufwendungen sind in der Kalkulation zu berücksichtigen und mit dem EP abgegolten.

5. ÜBERPRÜFUNG DER ARCHITEKTEN-SKIZZEN/-ZEICHNUNGEN

Sofern vorhanden, sind die dem Leistungsverzeichnis beigehefteten Zeichnungsauszüge und Detaildarstellungen Ausführungsvorschläge, auf deren Ausbildung das Leistungsverzeichnis basiert. Der Bieter/Auftragnehmer hat die Unterlagen verantwortlich auf die fachliche Richtigkeit zu überprüfen und ggfs. Bedenken gegen die Ausführung anzumelden.

6. GERÜSTE

Die Außengerüste vor den Fassaden für Folgegewerke wird bauseitig zur Verfügung gestellt. Die Benutzung der Gerüste erfolgt auf eigenen Gefahr. Umbauten dieser Gerüste sind nicht zulässig. Der AN darf die Gerüste weder verschmutzen noch beschädigen. Bei Arbeiten auf den Gerüsten sind die einschlägigen Vorschriften der Bauberufsgenossenschaft bindend zu beachten.

Sofern für die Ausführung besonderer Arbeiten zusätzliche oder besondere Gerüste notwendig werden, hat diese der AN in seine Einheitspreise einzurechnen oder der AN hat bei Angebotsabgabe darauf hinzuweisen, daß besondere Gerüste erforderlich werden!.

## Zusätzlicher Text
1. ERGÄNZENDE VORSCHRIFTEN

zu Ziffer 1 der Technischen Vorschriften - Allgemein, sonst wie dort beschrieben:

DIN 18 355 - Tischler- / Schreinerarbeiten;

DIN 18 357 - Beschlagarbeiten;

DIN 18 360 - Metallbauarbeiten, Schlosserarbeiten

DIN 18 361 - Verglasungsarbeiten

Zusätzlich gelten alle weiteren einschlägigen Normen bzw. Vorschriften, welche sich auf das vorgesehene Material und dessen Verarbeitung nach den neuesten Kenntnissen der Technik beziehen. Die Ausführungs- und Verarbeitungsrichtlinien der Zulieferfimen sind genauestens zu beachten und einzuhalten.

2. MAßAUFNAHME AM BAU

Der AN hat vor Beginn seiner Arbeiten alle durch den Planer vorgegebenen und erforderlichen Maße am Bauwerk zu überprüfen und zu erheben. Etwaige Unstimmigkeiten sind mit den Architekten bzw. der Bauleitung zu klären.

3. ZEICHNUNGEN

Gewerkebezogene Werkstattzeichnungen sind vom Auftragnehmer zu erstellen. Sie sind einfach in Papierform und zusätzlich digital rechtzeitig zur Sichtung und Genehmigung vorzulegen. Verzögerungen in der Bauausführung wegen zu spät übergebener Unterlagen gehen zu Lasten des AN. Soweit dem LV Detailzeichnungen beigelegt oder solche für die Einsichtnahme ausgelegt sind, gelten diese verbindlich für das Angebot. Übersichts-, System- oder Schemazeichnungen, soweit diese beiliegen oder ausgelegt sind, dienen nur zu Darstellung der Aufteilung, ohne konstruktive Lösungen, diese durch den AN zu erarbeiten und darzustellen.

4. AUSFÜHRUNG

Für die Ausführung der Arbeiten sind die Ausschreibungs- und Planunterlagen verbindlich. Unbeschadet dessen sind die im LV aufgeführten Positionen vom AN auf Vollständigkeit, fachgerechte Ausführbarkeit und Eignung für den vorgesehenen Verwendungszweck zu überprüfen. Dies gilt besonders auch im Hinblick auf die vorgesehenen Verbindungen mit dem Bauwerk und die zu erwartenden Beanspruchungen. Etwa daraus resultierende Änderungsvorschläge sind als Alternativ- oder Ergänzungsangebot zu Hauptangebot zu unterbreiten.

Bei etwa fabrikats- oder firmenspezifischen Kleinabweichungen von den Planungsunterlagen hat der Bieter dem Angebot Detailzeichnungen über die von ihm vorgesehenen Konstruktionen im Maßstab 1:1 beizufügen. Aus diesen Zeichnungen müssen alle zur Beurteilung notwendiger Einzelheiten klar hervorgehen. Die Montagearbeiten in verschiedenen Etappen entsprechend den Erfordernissen des Baustellenablaufs sind mit den Einheitspreisen abgegolten.

5. MATERIALIEN / MUSTER / PROBEN

Bei Stoffen und Bauteilen, die nach den behördlichen Vorschriften einer Zulassung bedürfen, sind amtliche Zulassungen rechtzeitig unaufgefordert vorzulegen. Das Gleiche gilt für Hersteller bezogene Produkte + Einbauteile. Die Zulassungen und Produktnachweise verbleiben beim AG. Die zur Verwendung kommenden Materialien sind rechtzeitig durch Proben zu belegen. Die Proben verbleiben zu Kontrollzwecken beim AG, soweit er dies für notwendig hält. Soweit erforderlich, sind Muster nach verschiedenem Material und in verschiedenen Farben am Bauwerk bis zur Größe von jeweils ca. 1 m² anzubringen. Besondere Vergütung erfolgt nicht. Für die ausgeschriebenen Arbeiten ist ausschließlich den DIN-Normen entsprechendes Material zu verwenden. Dies gilt auch für Material, das ganz oder teilweise beschichtet zum Einbau kommt.

6. BEFESTIGUNGEN

Das Liefern und Verarbeiten aller Konstruktions- und Befestigungsmittel aus Eisen und/oder Stahl sind mit den Einheitspreisen abgegolten, soweit nicht in gesonderten Positionen erfasst. Es sind nur nichtrostende Befestigungsmittel zu verwenden für die ein bauaufsichtlicher Zulassungsbescheid vorliegt. Soweit erforderlich, hat der Bieter vor Angebotsabgabe bei den Herstellern für Schrauben und Dübeln hinreichende Auskünfte über die Befestigungsmittel und deren jeweiligen Abstandsvorschriften einzuholen. Evtl. Kosten für Ausziehversuche und Kontrollen am Bauwerk trägt der AN.

7. ELEKTRISCHE EIN- UND ANBAUTEILE

Sofern durch den Auftragnehmer auch Elektrische Ein- und/oder Anbauteile geliefert und montiert werden gehört deren betriebsfertiger Anschluss ausdrücklich zum Leistungsumfang des Auftragnehmers. Lediglich benötigte Zuleitungen werden - nach entsprechendem Kabelzugplan des Auftragnehmers - bauseits bis zum definierten Übergabepunkt verlegt. Sollte der betrieb des Auftragnehmers auf solche "Anschlussarbeiten" nicht ausgelegt sein so hat er für diese Arbeiten - ohne Mitwirkung des Auftraggebers - einen geeigneten Nachunternehmer zu beauftragen. Eine gesonderte Vergütung erfolgt hierfür nicht.

## Möblierungsarbeiten Schreiner
Datum: 12.02.2025

### Gewerk 01 Leistungsverzeichnis Schreinerarbeiten

#### Titel 01.01 Vorarbeiten / Vorleistungen

**01.01.010 Werk- + Montage- + Detailzeichnungen**
*** Pauschalposition
Weiterführende Werk-, Detail- und Montagepläne für alle ausgeschriebenen Positionen, auf der Grundlage der Architekten-Projektpläne sowie Architekten-Detailzeichnungen, unter Berücksichtigung der Maßkontrolle und Maßaufnahme am Bau fertigen, einschließlich Fortschreibung der vorhandenen Türliste. Alle Unterlagen sind beim Architekten zur Kontrolle und Freigabe einfach in Papierform und zusätzlich digital vorlegen.

Es ist von einer Prüffrist von 5 Arbeitstagen auszugehen. Vorlage der Werk-, Detail- und Montagepläne hat so rechtzeitig zu erfolgen, dass die im LV genannten Montagetermine - auch unter Beachtung der Lieferzeiten - durch den Auftragnehmer eingehalten werden.

Sollten im Zuge des Einbaus bzw. der Montage Änderungen vorgenommen werden, sind die davon betroffenen Pläne entsprechend zu ändern und neu zu verteilen.

Werk-, Detail- und Montageplanung
-> für die Titel 1.2/ 1.3/ 1.4
Menge: 1,000 psch

**01.01.020 Holz- und Oberflächenmuster, b/h ca. 0,50/1,00mm**
Holz- und Oberflächenmuster der ausgeschriebenen Oberflächen und Holzarten, jeweils in Abstimmung mit den Architekten anfertigen und unmittelbar nach Auftragsvergabe zur weiteren Entscheidungsfindung vorlegen.
Mustergröße ca. 0,50/1,00m

Abgerechnet wird je Stück vorgelegtem Muster.
Menge: 3,000 St

**01.01.030 Schutzmaßnahmen und -Abklebungen**
*** Pauschalposition
Schutz der eingebauten Elemente nach Erfordernis bzw. Angabe der Bauleitung mit geeigneten Folienabklebungen und oder Holzauflagen, sofort nach Einbau der Teile / Elemente bzw. Fertigstellung der einzelnen Bauwerksanschlüsse, auch in Teilbereichen!

Leistung komplett wie beschrieben bei allen Elementen und Bauteilen.
Menge: 1,000 psch

**01.01.040 Baustelleneinrichtung**
*** Pauschalposition
Gesamte Baustelleneinrichtung um die ausgeschriebenen Leistungen ausführen zu können, einschließlich ausreichender Arbeitsplatzbeleuchtung liefern/ aufstellen, vorhalten und nach Abschluss aller Arbeiten wieder abbauen und abtransportieren.
Einzurechnen ist darüber hinaus die Stellung eines deutschsprachigen Fachbauleiters nach Landesbauordnung, ausschließlich für alle durch den Auftragnehmer zu erbringen Leistungen.

Abrechnung pauschal.
Menge: 1,000 psch

#### Titel 01.02 Designelement Erdgeschoss

**01.02.010 Designelement Baum EG**
Baum rechter Ast
Multiplexplatte 21mm Birke klar lackiert, zur Klebe - Montage auf vorbehandelte, glatt gespachtelte Wandfläche, inkl. Zuschnitt, Kleinteile, zum Herstellen, Liefern und Montieren, inkl. allen erforderlichen Leistungen.
Maße: ca. 3050 x 800 x 21 mm

Baum linker Ast
Multiplexplatte 21mm Birke klar lackiert, zur Klebe - Montage auf vorbehandelte, glatt gespachtelte Wandfläche, inkl. Zuschnitt, Kleinteile, zum Herstellen, Liefern und Montieren, inkl. allen erforderlichen Leistungen.
Maße: ca. 3050 x 900 x 21 mm

Siehe Bauzeichnung Nr.  2136_722_DT

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Menge: 1,000 St

#### Titel 01.03 Designlement Lesehäuser

**01.03.010 Lesehaus 1**
Lesehaus  Haus 1.1 zur Dübelverbindung mit Haus 1.2 und Haus 1.3 siehe Bauzeichnung 2136_719_DT

Lieferung eines Möbels inkl. Zuschnitt, Kleinteile, zum Herstellen, liefern und montieren, inkl. allen erforderlichen Leistungen. Zur Verbindung mit Hausbauteil 1.2 und Hausbauteil 1.3 über Klebe- und Dübelverbindung.

Haus Seitenwände aus Multiplexplatte 21mm Birke, Hülle Seitenwände 1.200 x 940 mm; Dach 1.350 x 940 mm je Seite, Außenfläche Haus klar lackiert, Innenfläche Seitenwände Holzbeize bunt passend zur Rückwand Haus, Konstruktion gedübelt und auf Gehrung geschnitten.
Rückwand - Haus bestehend aus Spanplatte belegt mit Resopal Creative Selection  Youpi Multico
Füllung Haus bestehend aus Regalbrettern in verschiedenen Längen, Tiefe 210mm, 2 Sitzboxen für Intergierte Schubladen mit Vollauszug, Schubladen aus Multiplex gefertigt klar lackiert.
Sitzkissen bauseits geliefert.
Kamin 200 x 400mm.
Mit zwei Dachfensterausschnitten 400 x 300 mm
Kanten Fase 2 mm Stirnseiten klar lackiert.

Haus auf Rollen + Feststellung.

Siehe Bauzeichnung Nr.  2136_719_DT

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Menge: 2,000 St

**01.03.020 Lesehaus 2**
Lesehaus  Haus 1.2 zur Dübelverbindung mit Haus 1.1 siehe Bauzeichnung Nr. 2136_719_DT

Lieferung eines Möbels inkl. Zuschnitt, Kleinteile, zum Herstellen, liefern und montieren, inkl. allen erforderlichen Leistungen. Zur Verbindung mit Hausbauteil 1.1 über Klebe- und Dübelverbindung.

Haus Seitenwände aus Multiplexplatte 21mm Birke, Hülle Seitenwände 1.200 x 280 mm; Dach 1.350 x 280 mm je Seite, Außenfläche Haus klar lackiert, Innenfläche Seitenwände Holzbeize bunt passend zur Rückwand Haus, Konstruktion gedübelt und auf Gehrung geschnitten.
Rückwand - Haus bestehend aus Spanplatte belegt mit Resopal Creative Selection  Youpi Multico
Füllung Haus bestehend aus Regalnischen in verschiedenen Längen mit umlaufenden Seitenwänden, Tiefe 210mm, Frontplatte Multiplex aus gefertigt klar lackiert.

Kamin 200 x 400mm.
Kanten Fase 2 mm Stirnseiten klar lackiert.

Haus auf Rollen + Feststellung.

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Menge: 1,000 St

**01.03.030 Lesehaus 3**
Lesehaus  Haus 1.3 zur Dübelverbindung mit Haus 1.1 siehe Bauzeichnung Nr. 2136_719_DT

Lieferung eines Möbels inkl. Zuschnitt, Kleinteile, zum Herstellen, liefern und montieren, inkl. allen erforderlichen Leistungen. Zur Verbindung mit Hausbauteil 1.1 über Klebe- und Dübelverbindung.

Haus Seitenwände aus Multiplexplatte 21mm Birke, Hülle Seitenwände 1.200 x 420 mm; Dach 1.350 x 420 mm je Seite, Außenfläche Haus klar lackiert, Innenfläche Seitenwände Holzbeize bunt passend zur Rückwand Haus, Konstruktion gedübelt und auf Gehrung geschnitten.
Rückwand - Haus bestehend aus Spanplatte belegt mit Resopal Creative Selection  Youpi Multico
Füllung Haus bestehend aus Regalnischen in verschiedenen Längen mit umlaufenden Seitenwänden, Tiefe 210mm.

Kamin 200 x 400mm.
Kanten Fase 2 mm Stirnseiten klar lackiert.

Haus auf Rollen + Feststellung.

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Menge: 1,000 St

#### Titel 01.04 Schreibtischplatte Lehrerzimmer

**01.04.010 Schreibtischplatte**
Schreibtischplatte unter Fenster im Lehrerzimmer
siehe Bauzeichnung Nr. 2136_721_DT

Lieferung eines Möbels inkl. Zuschnitt, Kleinteile, zum Herstellen, liefern und montieren, inkl. allen erforderlichen Leistungen.

Holzwerkstoffplatte, mit HPL belegt, Resopal weiß
Plattenlänge 6.000 mm Plattentiefe 850 mm, 21mm.

Mit 6 x Konsolen und punktueller Abstützung der Tischplatte

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Menge: 1,000 St

#### Titel 01.05 Tagelohnarbeiten

*Hinweis: ETV - Tagelohnarbeiten*
Bei Stundenlohnarbeiten werden Löhne einschließlich aller Zuschläge für Gemeinkosten, Gewinn, Wagnis, Sozialabgaben, Vorhaltung aller Kleingeräte, Werkzeuge und Gerüste bis zu einem Wert von € 400,- verrechnet. Reine Aufsicht führende Personen dürfen nicht mit verrechnet werden, sie sind in den vorgenannten Zuschlägen enthalten. Die Arbeiten und die Gründe sind der Bauleitung vor Beginn anzuzeigen und durch diese genehmigen zu lassen. Die Rapporte sind täglich zu schreiben und zur Unterschrift vorzulegen, wobei die Arbeitskräfte namentlich mit Berufs- und Qualifikationsbezeichnung aufzuführen sind. Bei den Tagelohnarbeiten handelt es sich um angenommene Zeiten bzw. Bedarfspositionen, auf deren Abrechnung kein rechtlicher Anspruch besteht!

**01.05.010 Stunden Vorarbeiter, Facharbeiter**
Menge: 20,000 h

**01.05.020 Stunden Werker, Helfer**
Menge: 20,000 h

**01.05.030 VW-Bus für Tagelohnarbeiten**
Menge: 5,000 h

USt %: 19,00; Summe brutto: 0,00
